# Wassersportverein Elbe, HH
Angebotsaufforderung (GAEB DA XML 3.1, DA83)
Projekt: 1354-23
Währung: EUR
Vergabeart: Öffentliche Ausschreibung
Eröffnung: 29.09.2026 15:37:39
Ausführungsbeginn: 12.03.2025
Ausführungsende: 12.03.2025
Auftraggeber: Wassersportverein "Elbe" e.V., Der Vorstand, Kaltehofe-Hinterdeich 19, 20539 Hamburg, Deutschland
Erstellt mit: NEVARIS/ GXML Toolbox V3.3 R20240815, NEVARIS 25.2.0, 02.10.2026

## ALLGEMEINE BESCHREIBUNG DER BAUMAßNAHME
Gegenstand der Planung ist der Neubau der Bootshalle des Wassersportvereins Elbe e.V., Kaltehofe-Hinterdeich 19 in 20539 Hamburg.

GRUNDSTÜCK
Die aufgehenden Bestandsgebäude wurden vollständig entfernt. Das Gelände wurde mit ca. 30cm Splittgemisch aufgefüllt und verdichtet. Der Verdichtungs-Tragfähigkeitsnachweis ist beigefügt.

KONSTRUKTION
Das Gebäude wird auf Bohrpfählen gegründet, über denen die Grundbalken als Stahlbetonfertigteile verlegt werden. Die Sohlplatte darüber ist in Teilen ebenfalls in Fertigteilbauweise geplant.
Die Halle selbst ist eine mit gedämmten Trapezblech-Sandwichprofilen umkleidete Stahlkonstruktion.

OBJEKTBESICHTIGUNG
Dem Bieter wird dringend empfohlen, sich vor Abgabe des Angebotes über die Gegebenheiten der Baustelle und der Anfahrtswege zu informieren, insbesondere hinsichtlich der Baustellenzu- und -überfahrt an den Baukörper.
Nachforderungen aus Unkenntnis der Baustelle und ihren besonderen Gegebenheiten werden von der Bauleitung nicht anerkannt.

UNKLARHEITEN IN DEN AUSSCHREIBUNGSUNTERLAGEN
Fehler und Unklarheiten, die bei der Kalkulation des Angebotes in den Angebotsunterlagen auffallen, sind umgehend durch Kontaktaufnahme mit der ausschreibenden Stelle zu klären.
Alle in diesem LV ausgeschriebenen Leistungen beinhalten das Liefern und Montieren des Materials, wenn nicht im Positionstext etwas anderes bestimmt ist.

TERMINE
Die Leistungen sind nach dem bauseitigen Terminplan zu erbringen. Weitere Termine ergeben sich aus den Ausschreibungsunterlagen.

BAUSTELLENEINRICHTUNG
Soweit nicht in gesonderten Positionen erfasst, ist das Liefern, Vorhalten und Entfernen der für die eigenen Leistungen notwendigen Baustelleneinrichtung einschließlich aller Werkzeuge, Geräte, Maschinen, Hebezeuge, Aufzüge, Hilfskonstruktionen, Arbeitsgerüste und Sicherheitseinrichtungen in die Einheitspreise einzukalkulieren und wird nicht gesondert vergütet. Die Arbeitsstättenrichtlinien für Baustellen sind zu beachten.
Der AN hat ausschließlich die ausgewiesenen Verkehrswege zu benutzen. Umfangreiche Materiallieferungen sind mit der Bauleitung des AG abzustimmen.
Materiallager- und Containeraufstellflächen stehen lediglich innerhalb eines abgegrenzten Bereiches auf dem Baugrundstück zur Verfügung. Die Aufteilung ist mit der Bauleitung des AG abzustimmen.
Wenn der Baubetrieb es erfordert, hat der AN sein Material oder Container auf dem Baugelände umzuräumen, ohne dass dem AG daraus Kosten entstehen.
Das Baugrundstück darf nur zum Zweck der Belieferung oder Entsorgung befahren werden. Parkmöglichkeiten sind auf dem Gelände weder für PKW noch für LKW vorhanden.
Genehmigungen und Kosten für Anmietungen auf öffentlichem oder privaten Grund sind ggf. vom AN zu übernehmen.

ABFALL und BAUSCHUTT
Die Baustelle ist täglich aufzuräumen. Die Entsorgung von Abfall und Bauschutt, soweit von den Leistungen des AN herrührend, ist in die Einheitspreise einzukalkulieren und wird nicht gesondert vergütet. Verschmutzungen der öffentlichen Straßen und Wege durch den AN sind umgehend zu beseitigen. Trotz Aufforderung durch die Bauleitung nicht beseitigte Abfälle und Verschmutzungen werden bauseits auf Kosten des Verursachers entfernt. Ist dieser nicht feststellbar, werden die Kosten nach billigem Ermessen der Bauleitung des AG auf die an der Baustelle tätigen Gewerke verteilt.

BESCHÄDIGUNGEN
Verursacht der AN Beschädigungen an vorhandenen Bauteilen oder Anlagen, so hat er unverzüglich die Bauleitung davon zu unterrichten und die Beseitigung des Schadens auf seine Kosten zu veranlassen.

STUNDENLOHNARBEITEN ZUM NACHWEIS
dürfen nur mit Genehmigung oder auf Anweisung des Auftraggebers oder seines Beauftragten ausgeführt werden.
Der Verrechnungssatz für die jeweilige Arbeitskraft umfasst sämtliche Aufwendungen, insbesondere den tatsächlichen Lohn mit den Zuschlägen für Gemeinkosten, Sozialkassenbeiträge, Winterbauumlage und desgl., sowie Lohn- und Gehaltsnebenkosten und Zuschläge für Überstunden.
Die Arbeitsnachweise sind unaufgefordert arbeitstäglich, mindestens wöchentlich, der Bauleitung zur Unterschrift vorzulegen.
Bei Rechnungslegung ist der Ausführungszeitraum für Stundenlohnarbeiten aufzuführen.

VERTRAGSGRUNDLAGEN
Vertragsgrundlage wird die VOB in der zum Zeitpunkt der Angebotsabgabe gültigen Fassung.
Die Leistung wird förmlich abgenommen, fiktive Abnahme gemäß VOB/B §12 Abs. 5 ist ausgeschlossen.
Baustrom und Bauwasser werden vom AG kostenfrei zur Verfügung gestellt.
Die Leistungen sind auszuführen nach den aktuellen Bauregellisten, Technischen Baubestimmungen und den darin enthaltenen Richtlinien, den anerkannten Regeln der Bautechnik, den Herstellervorschriften sowie Verarbeitungsrichtlinien und den in beigefügten besonderen und zusätzlichen Vertragsbedingungen genannten Vorschriften zur Bauausführung. Die zur Anwendung gelangenden Baustoffe müssen bauaufsichtlich zugelassen sein.

ABSTIMMUNGEN ZUM BAUABLAUF
Der Auftragnehmer ist verpflichtet, sich bei der Vorbereitung und Durchführung seiner Leistungen mit den
anderen auf der Baustelle eingesetzten Unternehmen über den bauleitenden Architekten selbständig und
rechtzeitig hinsichtlich des technischen und zeitlichen Ablaufes seiner Leistungen abzustimmen. Er hat die
aus einer fehlenden und/oder unrichtigen Abstimmung entstehenden Folgen zu tragen. Behinderungen
anderer Unternehmer sind zu unterlassen, unvermeidliche gegenseitige Störungen sind hinzunehmen.
Einmal wöchentlich findet im örtlichen Baubüro eine Baubesprechung statt. Der turnusmäßige Termin mit
Uhrzeit wird zu Beginn der Maßnahme abgestimmt. Während der AN Leistungen auf der Baustelle ausführt,
besteht generell eine Anwesenheitspflicht. Hierfür sind zwei Stunden pro Woche einzukalkulieren. Es kann
je nach Bautenstand von der Bauleitung eine Lockerung vorgenommen werden.

## ALLGEMEINE KALKULATIONSGRUNDLAGE FÜR BETON
Ggf. erf. Betonüberwachung aufgrund von Einstufung einzelner Bauteile in die Betonüberwachungsklasse 2 oder 3 ist in die Einheitspreise der betroffenenen Positionen einzukalkulieren.

## WERKPLANUNG
Soweit die in diesem LV aufgeführten Leistungen Werk- und Montagepläne erforden, sind diese in die Einheitspreise einzukalkulieren und werden nicht gesondert vergütet.

## ANLAGEN
Die dem LV beigefügten Anlagen sind Bestandteil der Leistungsbeschreibung und bei der Kalkulation zu berücksichtigen. Zur Anlage gehören unter anderem:
•  Pfahlplan + Statik Pfahlgründung, Positionsplan Freianlagen
•  Bodengutachten mit 1. Nachtrag und Sondierungsplan
•  Angaben Kampfmittel: Lageplan Gefahrenerkundung, Anschreiben, Kampfmittelhorizont
•  Lageplan + Umgebungsplan
•  Schnitte -> Ri: welche genau?
•  Druckversuch des Abbruchunternehmers -> kommt per Mail, liegt noch nicht vor...

## 006 SPEZIALTIEFBAUARBEITEN

### Titel 1 PFÄHLE

*Hinweis: Hinweise*
Zu kalkulieren sind Vollverdrängungspfähle von 8 bis 12 m Länge.
Die Zufahrt zur Baustelle führt über eine Brücke mit 3,40 m lichter Breite und 40 Tonnen zulässiger Belastung.
Eine für die Arbeiten geeignete Arbeitsebene wird bauseits hergestellt.
Weitere bauseitige Leistungen sind die Stellung eines Strom- und Wasseranschlusses, verkehrslenkende Maßnahmen nach Erfordernis (z. B. Parkverbotszone o.ä.) für die Dauer der Arbeiten, Einholung der Zustimmung der Unteren Wasserbehörde.
Es besteht für das Baugrundstück nur eine teilweise Kampfmittelfreigabe, so dass für einige Pfahleinbauorte eine vorherige Tiefensondierug notwendig ist. Diese ist in der entspechenden LV-Position mit anzubieten.
Die gemäß Typenstatik notwendige Pfahlbewehrung ist einzukalkulieren.

Die Ausführung der Pfahlgründung erfolgt in einem Zuge ohne Unterbrechung.

**1.10 Baustelleneinrichtung**
*** Pauschalposition
Baustelleneinrichtung, Aufbau und Vorhaltung der erforderlichen Geräte und Maschinen, Baustellenräumung, Ausführung in einem Zuge, Umsetzen von Pfahl zu Pfahl.
Menge: 1,000 psch

**1.20 Stahlbetonbodenplatte öffnen**
ca. 25 cm dicke Stahlbetonbodenplatte der ca. 10° geneigten Sliprampe öffnen zur Herstellung eines Bohrpfahles. Schutt entsorgen.
Menge: 8,000 m²

**1.30 Bohrlochsondierung**
8 m tiefe Bohrlochsondierung mit 3-Achs-Gradiometer an den Pfahlansatzpunkten zur Ausräumung von Kampfmittelverdacht einschließlich Auswertung.
Ggf. zur Bohrlochsicherung eingesetzte Rohre sind nach Abschluss der Messung wieder zu entfernen, eine Verfüllung des Loches ist nicht notwendig.
Menge: 120,000 St

**1.40 Ortbetonvollverdrängungspfahl**
Ortbetonvollverdrängungspfahl herstellen,
Ø Spitze 45 cm, Ø Schaft 38 cm,
Bewehrung 5 Stck. Ø 14 IVS, Wendel 6mm bzw. gem. Typenstatik
Beton C25/30, XA1, WU
Länge gem. Tragfähigkeitsnachweis.
Menge: 120,000 St

**1.50 Mehrmeter**
*** Bedarfsposition mit GB
Mehrmeter >12,00 m bis 25,00 m, ansonsten wie vor.
Menge: 1,000 m

**1.60 Pfähle kappen**
Pfähle nach der Einbringung des Unterbetons (Sauberkeitsschicht) auf die richtige Höhe kappen, die Anschlussbewehrung freilegen und richten, den Stemmschutt seitlich neben dem Pfahl lagern, ohne Abfuhr, Erd- und Wasserhaltungsarbeiten bei bis zu viermaligem Einsatz der Kappkolonne.
Menge: 120,000 St

**1.70 Nachweis Tragfähigkeit**
*** Pauschalposition
Nachweis der inneren und äußeren Pfahltragfähigkeit auf Grundlage der bauseitigen Pfahlausteilung und Schnittkräfteermittlung der beigefügten Statik.
Der Bewehrungsgrad ist entsprechend anzusetzen für die Horizontalbeanspruchung.
Menge: 1,000 psch

**1.80 Einmessen**
Einmessen der Pfahlansatzpunkte, Ausführung in bis zu zwei Abschnitten.
Menge: 120,000 St

**1.90 Drucksondierungen**
*** Pauschalposition
Ausführung und Auswertung von fünf Drucksondierungen (CPT) bis 25 m Tiefe.
Menge: 1,000 psch

**1.100 Integritätsmessungen**
Integritätsmessungen, 1 Einsatz (auf Anordnung des Prüfers oder Baugrundgutachters), Ausführung in einem Zuge nach den Kapparbeiten.
Menge: 20,000 St

**1.110 Probebelastung**
*** Bedarfsposition mit GB
Dynamische Probebelastung ausführen, inkl. einrichten, vorhalten und räumen der erforderlichen Geräte, Ausführung baubegleitend an Bauwerkspfahl.
Menge: 2,000 St

**1.120 Mehrbewehrung**
Mehrbewehrung zum Abtrag von Zugkräften Horizontallasten und Momenten gegenüber der Standardbewehrung, z. B. Erddruck.
Menge: 10,000 to

**1.130 Fehlbohrung**
*** Bedarfsposition mit GB
Fehlbohrung beim Antreffen von undurchdringlichen Hindernissen und Aufgabe der Bohrung.
Menge: 1,000 m

**1.140 verlorene Spitze**
*** Bedarfsposition mit GB
verlorene Spitze bei Fehlbohrungen.
Menge: 1,000 St

**1.150 Soll/Ist-Vergleich**
Soll/Ist-Vergleich der Pfähle nach dem Kappen, digital.
Menge: 120,000 St

**1.160 Stillstandszeit**
*** Bedarfsposition mit GB
nicht durch den AN zu vertretende Stillstands- oder Wartezeit für die Mannschaft mit Gerät.
Menge: 1,000 h

**1.170 Stahlplatten zur Überfahrung**
*** Bedarfsposition mit GB
Stahlplatten zur temporären Überbrückung und Überfahrung von offenen Gräben, Baugruben und Schächten während der Bauausführung liefern und fachgerecht verlegen, einschließlich erforderlicher Auflagerung und Sicherung gegen Verschieben.
Vorhalten bis zum Rückbau. inkl. Rückbau und Transport.
Menge: 180,000 m²

USt %: 19,00
